# HAH Sporthalle Zur Ahrensdorfer Heide
Angebotsaufforderung (GAEB DA XML 3.2, DA83)
Projekt: P211206
Währung: EUR
Vergabeart: Offenes Verfahren
Auftraggeber: Stadt Ludwigsfelde, Rathausstraße 3, 14974 Ludwigsfelde; DV-Nummer: 11; Vergabenummer: 11
Erstellt mit: BECHMANN AVA 2022.120/ GXML Toolbox V3.3 R20210630, BECHMANN AVA 2022.120, 17.07.2026

## 11 Schlosserarbeiten
Datum: 17.07.2026

### 11 Schlosserarbeiten

*Hinweis: VORBEMERKUNGEN*
Allgemeine Beschreibung des Bauvorhabens:

Adresse:
Zur Ahrensdorfer Heide 11
14974 Ludwigsfelde

Bauherr:
Stadt Ludwigsfelde
Rathausstraße 3
14974 Ludwigsfelde

Die Stadt Ludwigsfelde, vertreten durch der MH Projektentwicklungsgesellschaft mbH, plant den Neubau einer Sporthalle mit Freianlagenflächen an Standort zur Ahrensdorfer Heide in 14974 Ludwigsfelde.
Das Grundstück wird im Norden und Nordwesten von der Straße Zur Ahrensdorfer Heide begrenzt. Das gegenüberliegende Grundstück ist noch unbebaut. Es handelt sich um eine Wohnbaufläche gem. B-Plan.
Im Osten schließen ein Grünstreifen und ein kleinteiliges Einfamilienhauswohngebiet um den Notteweg und die Weserstraße an.
Die südlichste Ecke des Grundstücks ist durch Wald geprägt, der in sich in dieser Richtung auch weiterführend anschließt. Südwestlich des Grundstücks schließen mit der Augustastraße Doppelhaushälften und Reihenhäuser an.
Das Grundstück selbst ist unbebaut und überwiegend von Wiese bewachsen.
Die geplante Grundstückszufahrt erfolgt von der Straße Zur Ahrensdorfer Heide.

Die neue Sporthalle wird straßenbegleitend neben der neuen Schule an der Straße Zur Ahrensdorfer Heide platziert. Dem zentralen Eingangsbereich wird ein Vorplatz vorgelagert.

Die zweigeschossige Sporthalle besteht aus einer Drei-Feld-Sporthalle, Nebenfunktionsflächen und einer Zuschauertribüne mit 114 Zuschauerplätze davon sind 2 Barrierefrei.Sportler und Besucher gelangen über einen gemeinsamen Haupteingang in das Foyer. Sie werden über das
Treppenhaus 1 in das Obergeschoss geleitet. Dort befinden sich die Umkleide- und Waschräume. Die barrierefreie Erschließung erfolgt über den Aufzug.  Im Brandfall können weitere Ausgänge sowie das
Treppenhaus 2 genutzt werden. Das Gebäude ist nicht unterkellert.

Die tragenden Bauteile werden als Stahlbetonkonstruktion erstellt.
Das Sporthallendach besteht aus Holzbindern mit einer wärmegedämmten Stahltrapezblech Dachhaut.
Die Gründung ist eine Stahlbetonbodenplatte mit Frostschürzen aus Betonstreifenfundamenten.

Die Fassadenbekleidung besteht aus einem WDVS mit keramischem Fliesenbelag im Erdgeschoss und Putz im Obergeschoss. Die Fenster bestehen aus Kunststofffenster mit Aluabdeckung außen,
Alu-Pfosten-Riegel-Fassaden und Bauprofilglasflächen.
Die Dachabdichtung wird bituminös hergestellt und das Dach erhält ein Mindestgefälle von 2%.

Gebäudekenndaten
Anzahl der Vollgeschosse  2
Bruttorauminhalt  18.279,20 m3
Bruttogrundfläche  2054,80 m2
Dachform  Flachdach
Höhe Attika über Gelände:  10 m
Maximale Gebäudeabmessung:  50,40 m x 40,77 m

BESONDERE HINWEISE

GELTUNGSBEREICH UND AUSFÜHRUNGSGRUNDLAGE

Für die Ausführung der Arbeiten gelten die
-DIN 18299  - Allgemeinen Regelungen für Bauarbeiten jeder Art
-DIN 18 334  - Zimmer- und Holzbauarbeiten
-DIN EN 350  - Dauerhaftigkeit von Holz und Holzprodukten
-DIN 18 360  - Metallbauarbeiten
- alle einschläglichen DIN-Vorschriften neuester Fassung,
- die Gütebestimmungen für die zur Verwendung gelangenden Materialien,
- die anerkannten Regeln der Technik,
- die Bestimmungen und Forderungen des Gewerbeaufsichtsamtes und der
  Bauaufsichtsbehörde als vereinbarte Vertragsbestandteile.

VORLEISTUNGEN UND BAUFREIHEIT

Das Abstecken der Hauptachsen sowie das Schaffen der notwendigen Höhenbezugspunkte ist Sache des Auftraggebers.

Der Auftragnehmer ist zur Geltendmachung von Bedenken verpflichtet.

Der Auftragnehmer hat dem Auftraggeber auf die für das angebotene Fabrikat erforderlichen bauseitigen Leistungen rechtzeitig hinzuweisen. Falls erforderlich sind Detailzeichnungen zu übergeben.

Werden zur Anfertigung von Konstruktionsunterlagen mehr Bauangaben benötigt als in den Ausschreibungsunterlagen enthalten oder aus diesen
ersichtlich sind, so hat sie der Auftragnehmer rechtzeitig vom Auftraggeber zu fordern.

Gerüste werden ggf. betriebssicher übergeben. Für die Erhaltung und sichere Benutzung sowie die bestimmungsgemäße Verwendung ist der Auftragnehmer verantwortlich.

Vor Ausführung der Arbeiten hat der AN die genannten Höhen und die Maßgenauigkeit des  Rohbaus eigenverantwortlich durch Nivellement festzustellen. Bei Überschreitung der Toleranzgrenzen ist der Auftraggeber zu verständigen.

BAUSTELLENEINRICHTUNG
Der Auftragnehmer ist für die Bereitsstellung aller zur Ausführung der Leistungen notwendigen Baustelleneinrichtungen selbst verantwortlich.
Für den Verschluß von Lager und Arbeitsplätzen sowie evtl. bereitgestellter Räume hat der Auftragnehmer selbst zu sorgen. Die Beleuchtung der Arbeitsplätze ist Bestandteil der Baustelleneinrichtung.
Notwendige Rüstungen bzw. Arbeitsbühnen sind in die Einheitspreise einzurechnen. Das Fassadengerüst wird bauseitig gestellt (werden Gerüste bauseits bereitgestellt, so können sie unter der Voraussetzung der Verkehrssicherheit vom Auftragnehmer auf eigene Gefahr benutzt werden).
Müssen vorhandene Schutzvorrichtungen zur Ausführung der Arbeiten entfernt werden, so sind diese nach Beendigung der Arbeiten vorschriftsgemäß wiederherzustellen.
Die gegenwärtig gültigen Arbeitsschutzvorschriften sind unbedingt einzuhalten.

Das Lagern von Druckgasflaschen in Treppenhäusern, Durchgängen und
Durchfahrten ist untersagt. Ein Feuerlöscher, tragbar, der Klasse C nach DIN EN 2 - oder vergleichbar einsetzbar - muß bei Arbeiten mit brennbaren Gasen vorhanden sein.

Die Standorte für folgende Baumaschinen und Geräte sind mit der Bauleitung des Auftraggebers oder in deren Ermangelung mit diesem selbst abzustimmen:
- Krane und Krananlagen
- Fördereinrichtungen und Aufzüge
Bei Turmdrehkranen ist dazu die maximale Höhe, Ausladung und Abstützlast anzugeben. Das gilt auch, wenn ein noch nicht bestätigter Baustelleneinrichtungsplan vorliegt.

Gefahrbereiche bei Montagearbeiten sind abzusperren und zu kennzeichnen. Entstehen dadurch Behinderungen für andere Unternehmer oder Dritte, sind der Zeitraum der Absperrung sowie alternative Maßnahmen mit der Bauleitung abzustimmen.

KOSTENABGRENZUNG
Bauseitig wird ein ELT-Anschluß vorgesehen und bereitgestellt. Die elektrische Steuereinrichtung einschließlich der Kleinspannungsinstallation ist vom Auftragnehmer zu erbringen und einzukalkulieren.

Soweit in der Ausschreibung und dem Leistungsverzeichnis nichts anderes vorgesehen ist,
gilt in Ergänzung der DIN-Vorschriften:
- Das Rohbau-Aufmaß zur Anfertigung der Auftragnehmer-Konstruktionszeichnungen bzw. Detailzeichnungen ist vom Auftragnehmer durchzuführen und mit den Einheitspreisen
  abgegolten.
- Werden ausdrücklich Verbindungsmittel aus Formblechen in den Ausschreibungsunterlagen ausgeschlossen, ist das im Preisangebot zu berücksichtigen
- Mit den Preisen sind die aus den übergebenen Unterlagen erkennbaren oder gewerksüblichen  Bohrungen, Fräsungen, Abfasungen, Zapfenverbindungen, Versatzausbildungen,  Auflagerausbildungen, Maßnahmen gegen Aufspaltung, Transport- und Montagestäße und
-verbindungen sowie alle Montagehilfsmittel und -geräte abgegolten, soweit sie keine  Besonderen Leistungen gemäß DIN 18299 und DIN 18334 darstellen.
- Das Nachimprägnieren von Schnittstellen sowie das Liefern und Anbringen einer  Kennzeichnung nach DIN 68 800-3 sind im Preis enthalten.

ABFALLBESEITIGUNG

Eigenes Restmaterial, Verschnitt, Bruch, Verpackungsmaterial und dergleichen ist vom Auftragnehmer kostenlos zu beseitigen.

Werden Container bauseits bereitgestellt, erfolgt eine Umlage der Kosten, deren Höhe zuvor mit dem  Auftragnehmer vereinbart wird. Ein Nachweis der effektiven Kosten bleibt den Partnern vorbehalten.

Bei Schleifarbeiten im Trockenverfahren sind Absauggeräte zu verwenden.

Der Nachweis über die ordnungsgemäße Entsorgung kann verlangt werden.

ALLGEMEINE ANGABEN ZUR BAUAUSFÜHRUNG

ALLGEMEINES

Für die Ausführung erforderliche Maße sind zuvor am Bau zu nehmen. Sofern nicht aus Detailzeichnungen ersichtlich, sind Maße für Vorleistungen für andere Gewerke (z. B. Firstausbildung, Auskragungen von Sparren, Aufschieblinge, Wechsel) mit der Bauleitung oder dem nachfolgenden Unternehmer abzusprechen.

Die abgebundenen Dachteile sowie der fertige Dachstuhl sind grundsätzlich vom Statiker abzunehmen. Hierüber ist ein Abnahme-Protokoll zu erstellen und in dreifacher Ausfertigung dem Auftraggeber auszuhändigen.

Abweichend von Nr. 3.1.10 der DIN 18 334 sind tragende Konstruktionen aus Bauschnittholz mindestens nach der Sortierklasse S 10 bzw. MS 10 gemäß DIN 4074-1 auszuführen.

Metallteile sind gegen Korrosion zu schützen, sichtbare Nägel und Schrauben im Außenbereich sind zu verzinken.

Nägel dürfen nicht auf Zug beansprucht werden. Eine statisch beanspruchte Nagelverbindung ist mit mindestens vier Nägeln herzustellen.

Der Auftragnehmer ist verpflichtet, eine genaue, prüffähige Holzliste als Abrechnungsgrundlage für den  Auftraggeber zu erstellen.

Während der Montage ist die Konstruktion im Außenbereich gegen Witterungseinflüsse, insbesondere gegen Sturm, im erforderlichen Maß zu schützen. Das gilt vor allem bei Arbeitsunterbrechungen.

Holzteile, die auf Bauteilen aus Beton, Naturstein  oder Mauerwerk aufliegen, sind ohne zusätzliche Vergütung mit einer Lage unbesandeter Bitumenpappe oder gleichwertigem Material von diesem zu trennen.

Bei sichtbar bleibenden Hölzern im Außenbereich sind die Kanten leicht zu brechen, die Oberfläche ist gehobelt zu liefern.
Verbindungen bei sichtbar bleibenden Hölzern sind generell verdeckt auszuführen.

Vor der Durchführung von Stemm-, Bohr- und Einsetzarbeiten an Estrichen, geputzten Wänden und Decken sind Leitungen mit einem Suchgerät zu orten.

Werden für nicht genormte Erzeugnisse Gebrauchstauglichkeitsnachweise verlangt, z. B. Prüfzeugnisse, und kann für eingebaute Erzeugnisse ein solcher Nachweis nicht erbracht werden, gilt das als Fehler der Werkleistung. Referenzen können in diesem Fall den Nachweis nicht ersetzen.

Es ist herzfreies Holz einzusetzen.

HOLZSCHUTZ

Die vom Hersteller angegebenen Anwendungsbeschränkungen bei Holzschutzmitteln sind zu beachten. Sie sind dem Auftraggeber auf Verlangen nachzuweisen. Besonders ist der Auftraggeber auf vorübergehende Beschränkungen bei Nachfolgearbeiten oder in der Nutzung der Bauleistung hinzuweisen, sofern Gesundheitsgefährdungen durch Holzschutzmittel nicht auszuschließen sind.

Tragende Bauteile sind nach den Vorschriften der Länderbauordnungen bzw. unter Beachtung der  vorgegebenen oder nach Art des Bauteils zu erwartenden Gefährdungsklassen vorbeugend mit Holzschutzmitteln zu behandeln.

Wird in den Planungs- oder Ausschreibungsunterlagen keine Angabe zum Holzschutz gemacht, so sind die in der Reihe DIN 68800 definierten Gefährdungsklassen und der daraus resultierende Holzschutz maßgebend. Die inhaltlich vergleichbaren DIN EN-Vorschriften sind - sofern nicht bauaufsichtlich verlangt - nur bei ausdrücklicher Bezugsnahme anzuwenden.

Soweit nicht vom Auftraggeber im Rahmen der Ausschreibung festgelegt, ist das Einbringverfahren der Holzschutzmittel vom Bieter bei Angebotsabgabe anzugeben. Das gilt auch für eine - nur alternativ anzubietende - mechanische Vorbehandlung des Holzes. Dem Auftraggeber ist mitzuteilen, welche Einschränkungen bei zu erwartender malermäßiger Behandlung der Bauteile zu beachten sind. Sofern Holzschutzmittel auf Wasserbasis erhältlich sind, sind diese - bei vergleichbar fixierenden Eigenschaften - anzubieten.

Holzschutzmittel für tragende Bauteile müssen das Prüf- und Überwachungszeichen des DIBt besitzen, die RAL-Kennzeichnung genügt bei vorbeugendem Einsatz nicht.

Holzschutzmittel im Außenbereich dürfen keine auswaschbaren Farbzusätze enthalten. Werden auswaschbare Holzschutzmittel im Innenbereich eingesetzt, sind behandelnde Teile beim Transport oder bei der Lagerung vor Nässe zu schützen. Wird eine bestimmte und realisierbare Eindringtiefeklasse gefordert, so gelten die dazu erforderlichen Vorbehandlungen als Nebenleistungen.

Holzschutzmittel im Innenbereich müssen das Zertifikat "zugelassen für Wohnräume umgebende Konstruktionen" aufweisen.

Als Gefahrstoffe nach der GefStoffV oder den TRGS einzuordnende Anstrichstoffe und Lösungsmittel dürfen grundsätzlich nur in Originalgebinden auf der Baustelle verarbeitet werden. Ist eine Umfüllung nicht zu vermeiden, müssen die Behälter wie das Originalgebinde gekennzeichnet sein. Über den Verbleib von Reststoffen kann die Bauleitung einen Nachweis verlangen.

DÄMMSTOFFE

Beim Umgang mit Mineralfaserdämmstoffen (Einbau und Ausbau) ist für gute Durchlüftung der Räume zu sorgen. Eventuelle Staubablagerungen sind zu entfernen (Kehren ist untersagt). Beim Trennen ist keine Säge zu verwenden.

Bei allen eingebrachten Dämmungen ist darauf zu achten, daß sie konvektionsdicht sind. Alle Fugen, Fußpunkte, Knickpunkte und dergleichen sind mit mindestens 5 cm breiten, selbstklebenden und dampfdichten Fugenbändern abzukleben, wenn nicht durch die Art oder Form der Dämmstoffe ein Luftdurchsatz verhindert wird. Bei der Wahl der Fugenbänder darf die geforderte Feuerwiderstandsklasse nicht verringert werden.

Werden zwischen Sparren Mineralfaserplatten eingebaut, so müssen sie dem Typ W entsprechen, damit keine Aufwölbung eintritt.

Durch den Einbau von Dämmkeilen darf die vorgesehene Schichtdicke nicht gemindert werden. Der erhöhte Verschnitt ist im Preis enthalten.

#### Bauteil 11.01 TECHNISCHE BEARBEITUNG

*Hinweis: Hinweise*
Die eigenständige Koordination von Schnittstellen
untereinander ist Sache des AN und mit den EP abgegolten.

Das Schaffen der erforderlichen Höhenbezugspunkte
je Geschoss ist Sache des Auftraggebers:
pro Etage wird ein Meterriß zur Verfügung gestellt.

Der AG stellt zur besseren Koordination einen browserbasierten Projektraum ("Planfred") zur Verfügung, der vom AN zu nutzen ist.
Sämtliche Planunterlagen werden ausschließlich digital im Projektraum zur Verfügung gestellt. Sofern Unterlagen in Papierform benötigt werden, sind diese durch den AN eigenständig und auf eigene Kosten zu beschaffen.

**11.01.1 Werkstattzeichnungen**
Werkstattzeichnungen
Durch den Auftragnehmer sind 3 Wochen vor
Ausführungsbeginn Systemschnitte wesentlicher
Baugruppen zur Prüfung und Freigabe vorzulegen. Ein
ausreichender Zeitraum (mind. 2 Wochen) zur Prüfung ist
einzukalkulieren.
Die geforderten Werkstattzeichnungen umfassen:
- vollständige Systemschnitte, Ansichten etc der
  Brüstungen, der Handläufe, des Gitterrostes, der Dachleiter
  einschl. aller Anschlüsse an das Bauwerk,
Die Unterlagen sind im Format PDF, DWG sowie
3-fach maßstabsgerecht in Papierformat den AG
zu übermitteln.
Die als Anlage in diesem Leistungsverzeichnis
beiliegenden Planunterlagen können durch den AG als
Arbeitsgrundlage im Format DWG oder DXF zur Verfügung
gestellt werden.

Und:
Bei Übernahme / Durchführung von Berechnungen und
Nachweisen ist die eigenständige Koordinierung mit dem Prüfer sowie das Hochladen von Unterlagen auf externen Servern ist Leistungsbestandteil das AN.
Menge: 1,000 psch

**11.01.2 Statischer Nachweis**
Der statische Nachweis für sämtliche Elemente bzw.
Bauteile der Vetragsleistung ist durch den Auftragnehmer
zu erbringen, u. a. für die Brüstungen als Absturzsicherung;
Der statische Nachweis beinhaltet die statische
Berechnung und die Ausführungstatik
(Leistungsphase 4 und 5 HOAI).
Der statische Nachweis ist von einem gemäß BbgBO
zugelassenen Tragwerksplaner zu erstellen und
anschließend dem Prüfstatiker zur Prüfung vorzulegen.
Der statische Nachweis gilt als erbracht,
wenn der Prüfstatiker keinerlei Mängel erkennt.
Die Koordinierung und Verantwortung
des Prüfstatikers liegt beim AN.
Der statische Nachweis ist im Format PDF sowie 3-fach
maßstabsgerecht in Papierformat den AG zu übermitteln

An- bzw. abschließend sind die Unterlagen 2 Wochen
vor Ausführung / Materialbestellung dem AG vorzulegen.
Menge: 1,000 psch

**11.01.3 Gesamtdokumentation zur Endabnahme**
Zusammenstellen der Dokumentationsunterlagen für
die Schlosserarbeiten. Übergabe 2-fach in Papier
und 1-fach digital mit der Fertigstellungsanzeige
der Leistung an die OÜ, jedoch
spätestens zum VOB Abnahmetermin.
Wie:
- Fachunternehmererklärung,
- Fachbauleitererklärungen, Zusammenstellungen und
  Übereinstimmungserklärungen aus Eigenüberwachung
- Fachbetriebs- & Eignungsnachweise,
- Lieferscheine, Qualitätsnachweise und Prüfzeugnisse
  aller eingebauten Materialien,
- Materialzusammenstellung,
- alle Nachweise und Protokolle,
- Nachweis über Stundenlohnarbeiten,
- Werkplanungen / Revisionszeichnungen,
- Prüfzeugnisse, Zulassungszertifikate,
- Übereinstimmungserklärungen zu Prüfzeugnissen,
- Errichterbescheinigungen, CE-Erklärungen,
- Materialnachweise,
- DIN-Sicherheitsdatenblätter,
- Hersteller- und Einbaurichtlinien,
- Wartungs-, Bedienungs- und Pflegeanleitungen,
- Bautagebücher mit lfd. Nummerierung etc.
soweit zutreffend.
Menge: 1,000 psch

#### Bauteil 11.02 VORBEREITUNG

**11.02.4 Baustelleneinrichtung**
Baustelleneinrichtung (BE) zur Durchführung
der nachfolgend benannten Leistungen
"Schlosserarbeiten" anfahren, aufbauen,
vorhalten und beseitigen.

Die Position beinhaltet alle für die Durchführung der
vertraglichen Leistung erforderlichen BE- Teile,
Maßnahmen und Einrichtungen, soweit nicht
gesondert ausgewiesen; dazu gehören Einrichtung, Betrieb, Unterhaltung sowie abschließende Beseitigung von:
- Baumaschinen, Geräte, Werkzeuge, incl.
  Kräne und Hebezeuge jeglicher Art,
- notwendige Innenrüstungen für Raumhöhe bis 4.20m,
- Unterkunfts- und Materialcontainer (sofern erforderlich), ,
- Baubüro für AN (sofern erforderlich),
- Fahrwege, komplette Baustellenbeleuchtung,,
- Sicherheitseinrichtungen jeglicher Art,

Übergeordnete allgemeine BE werden
bauseitig zur Nutzung bereitgestellt, u. a.:
- Baustellen-WC-Einheit,
- Bauzaun,
- Herrichten u. Beseitigen Freifläche für BE,
- Fassadengerüst,

HINWEIS- Aufstellflächen/ örtl. Gegebenheiten:
Für die Baustelleneinrichtungen und Lagerzwecke dürfen
nur die von der Bauleitung des AG freigegebenen
Flächen genutzt werden.

Die Ausführung der BE erfolgt nach Wahl des AN.

Zusätzlich zu erbringende Leistungen werden nur
vergütet, wenn diese nachfolgend aufgeführt bzw.
gesondert durch den AG beauftragt werden.

Des Weiteren:
- Baustromverteiler stellt der AG,
  Strom-Verbrauchskosten trägt der AG.
- Bauwasseranschluss wird durch den AG in Form eines
  Hydranten zur Verfügung gestellt.
  Wasser-Verbrauchskosten trägt der AG.

Die Bekanntgabe der erforderlichen elektrischen
Leistung für Baugeräte bzw. sonstige elektrisch
betriebene Großgeräte ist der Bauleitung zur Auslegung
der Baustellenverteiler spätestens 1 Woche nach
Auftragserteilung schriftlich anzugeben.
Menge: 1,000 psch

**11.02.5 Standgerüst fahrbar**
Standgerüst bzw. Standgerüste fahrbar oder
fahrbare Arbeitsbühne(n) unter Beachtung der Unfallverhütungsvorschriften aufstellen,
vorhalten und nach Beendigung der Arbeiten wieder
abbauen; als Monatgenhilfe für nachstehende Leistungen;
die Montage- bzw. Arbeitshöhen sind den beiliegenden
Plänen zu entnehmen.
Menge: 1,000 psch

#### Bauteil 11.03 TREPPENBRÜSTUNG, SONSTIGE

**11.03.6 Brüstung Treppe**
Treppen-Brüstung, als Absturzsicherung
liefern und montieren, bestehend aus:

1.Treppenlauf:
- L= ca. 4.0m in der Schräge,
- H= 116,5cm,
- 6x vertikaler Pfosten: Vollprofil 50/15, H=106cm
- 1x vertikaler Pfosten: Vollprofil 50/15, H=116.5cm
- 30x vertikaler Füllstab: Rundprofil D=12cm, a= ca. 9.66cm,
- Obergurt: Vollprofil 50/15,
- Untergurt: L-Vollprofil 270/50-20,
  incl. Schrägschnitt Bereich Antritt,

Treppenauge Zwischenpodest:
- L= ca. 22cm,
- H= 116,5cm,
- 1x vertikaler Füllstab: Rundprofil D=12cm, a= ca. 8.9cm,
- Obergurt: Vollprofil 50/15,
- Untergurt: L-Vollprofil 285/50-20,

2.Treppenlauf:
- L= ca. 3.87 in der Schräge,
- H= 116,5cm,
- 7x vertikaler Pfosten: Vollprofil 50/15, H=106cm
- 30x vertikaler Füllstab: Rundprofil D=12cm, a= ca. 9.66cm,
- Obergurt: Vollprofil 50/15,
- Untergurt: L-Vollprofil 235/50-20,

Treppen-Podest OG:
- L= ca. 1.62m,
- H= 110,0cm,
- 4x vertikaler Pfosten: Vollprofil 50/15, H=106cm
- 14x vertikaler Füllstab: Rundprofil D=12cm, a= ca. 8.9cm,
- Obergurt: Vollprofil 50/15,
- Untergurt: L-Vollprofil 245/50-20,

Befestigung:
- 16x Bohrung zur Befestigung im Untergurt,
- 16x Befestigung im StB-Treppenlaufwange,.
  StB-Zwischenpodest StB-Decke seitlich:
  Dübel nach stat. Erfordernis flächenbündig
  mit Unterkurt (Senkkopf),
- durchlaufende V-Naht

- incl. sämtlicher Anschlüsse, Eckausbildunge etc,
- Handlauf gesondert,
- Winkel entsprechend Treppensteigung,

- Abrechnung: komplett 1 Stück Treppenbrüstung!

Achtung:
- Würfel mit Kantenlänge a=12cm darf
  an keine Stelle durch die Brüstung passen!
- Geländerhöhe ab OK-FFB: mind. 1.10m!
- Untergurt ist gleichzeitig Fussleiste,

Das Element ist in der Werkstatt vorzubereiten,
in 2-3 Segmenten auf die Baustelle zu liefern
und zu montieren,,
sämtliche Verbindungen geschweisst:
Kehlnaht durchgehend, umlaufend, planeben.

Material Profile, Winkel etc.: Stahl S235,
Korrosionsschutz: feuerverzinkt,
Oberfläche endbeschichtet:
pulverbeschichtet, RAL 7039,
incl. Vorbehandlung / Grundierung etc.

siehe Detail-Plan:
- ARC_5_HAH_DT_09_01_F,
- ARC_5_HAH_DT_09_02_F,

Ort: Treppe 0.19.
Menge: 1,000 St

**11.03.7 Brüstung Treppe: Handlauf, Zulage**
Zulage für Handlauf Treppen-Brüstung,
Brüstung als Absturzsicherung,
liefern und montieren, bestehend aus:

- Handlaufprofil D=40mm, Material: RR V4A,
  am Ende immer geschlossen (kein offenes Rohr),
- 15x Befestigung: Vollprofil D= 10mm V4A, 90° abgewinkelt,
  jeweils an den vertikalen Pfosten vorbeschriebener
  Brüstung befestigt/verschweisst, lichter Abstand
  zum Brüstungs-Pfosten: 50mm,
- Höhe Mitte-Handlauf zu OK-FFB: 85cm,
- incl. Eckausbildung horizontal: 5 Stück, gerundet,
- incl. Eckausbildung vertikal: 4 Stück, gerundet,
- Endstück oben: gegen Wand laufend,
- Endstück unten: frei, mit Halbkreis geschlossen,

Bereich Podest und Treppenlauf, durchlaufend
Abrechnung: nach lfdm!

siehe Detail-Plan:
- ARC_5_HAH_DT_09_01_F,
- ARC_5_HAH_DT_09_02_F,

Ort: Treppe 0.19.
Menge: 10,800 lfdm

**11.03.8 Handlauf, Wand, TH 0.19**
Handlauf, an StB-Wand befestigt,
liefern und montieren, bestehend aus:

- Handlaufprofil D=40mm, Material: RR V4A,
  am Ende immer geschlossen (kein offenes Rohr),
- 10x Befestigung: Vollprofil D= 10mm V4A, 90° abgewinkelt,
  an StB-Wand: mit jeweils runder Befestigungslasche
  D=40mm mit je 2 Senkkopf-Wanddübeln (V4A)
  in ausreichender Stärke
  lichter Abstand zur Wand: 50mm,
- Höhe Mitte-Handlauf zu OK-FFB: 85cm,
- incl. Eckausbildung horizontal: 4 Stück, gerundet,
- incl. Eckausbildung vertikal: 4 Stück, gerundet,
- Endstück oben: gegen Wand laufend,
- Endstück unten: gegen Wand laufend,

Bereich Podest und Treppenlauf, durchlaufend
Abrechnung: nach lfdm!

siehe Detail-Plan:
- ARC_5_HAH_DT_09_01_F,
- ARC_5_HAH_DT_09_02_F,

Ort: Treppe 0.19.
Menge: 14,500 lfdm

**11.03.9 Handlauf, Wand, TH 0.01, aussen**
Handlauf, an StB-Wand befestigt,
Treppenaussenseite,
liefern und montieren, bestehend aus:

- Handlaufprofil D=40mm, Material: RR V4A,
  am Ende immer geschlossen (kein offenes Rohr),
- 14x Befestigung: Vollprofil D= 10mm V4A, 90° abgewinkelt,
  an StB-Wand: mit jeweils runder Befestigungslasche
  D=40mm mit je 2 Senkkopf-Wanddübeln (V4A)
  in ausreichender Stärke
  lichter Abstand zur Wand: 60mm,
- Höhe Mitte-Handlauf zu OK-FFB: 85cm,
- incl. Eckausbildung horizontal: 5 Stück, gerundet,
- incl. Eckausbildung vertikal: 6 Stück, gerundet,
- Endstück oben: gegen Wand laufend,
- Endstück unten: gegen Wand laufend,

Bereich Podest und Treppenlauf, durchlaufend
Abrechnung: nach lfdm!

siehe Detail-Plan:
- ARC_5_HAH_DT_09_03_F,
- ARC_5_HAH_DT_09_04_F,

Ort: Treppe 0.01.
Menge: 15,000 lfdm

**11.03.10 Handlauf, Wand, TH 0.01, innen**
Handlauf, an StB-Wand befestigt,
Treppeninnenseite,
liefern und montieren, bestehend aus:

- Handlaufprofil D=40mm, Material: RR V4A,
  am Ende immer geschlossen (kein offenes Rohr),
- 14x Befestigung: Vollprofil D= 10mm V4A, 90° abgewinkelt,
  an StB-Wand: mit jeweils runder Befestigungslasche
  D=40mm mit je 2 Senkkopf-Wanddübeln (V4A)
  in ausreichender Stärke
  lichter Abstand zur Wand: 50mm,
- Höhe Mitte-Handlauf zu OK-FFB: 85cm,
- incl. Eckausbildung horizontal: 5 Stück, gerundet,
- incl. Eckausbildung vertikal: 6 Stück, gerundet,
- Endstück oben: gegen Wand laufend,
- Endstück unten: gegen Wand laufend,

Bereich Podest und Treppenlauf, durchlaufend
Abrechnung: nach lfdm!

siehe Detail-Plan:
- ARC_5_HAH_DT_09_03-F,
- ARC_5_HAH_DT_09_04_F,

Ort: Treppe 0.01.
Menge: 9,900 lfdm

**11.03.11 Gitterost, Technikraum**
Gitterrost liefern und montieren,
vorgefertigt in der Werkstatt des AN, bestehend aus:

- Auflager-Rand-Profile, 4-seitig: L-Profil 50mm/50mm/5mm,
  Gesamtlänge L= ca. 560cm, incl. 4x Ecke,
- Auflager-Mitte-Profile, 3 St.: T-Profil 50mm/50mm/5mm,
  Gesamtlänge L= ca. 300cm,
- Mitte- u. Randprofile zum Auflagerrahmen verschweisst.
  und mit Dübeln in StB-Schachtwand befestigt,
  gemäß statischem Erfordernis.

- Gitterrost, 4-teilig,:
  - Gesamt L/B= ca.170cm/110cm,
  - Rost 1: 55/65cm,
  - Rost 2: 60/65cm,
  - Rost 3: 55/65cm,
  - Rost 4: 170/45cm,
- in Rost 4:
  - 2x Öffnung 30/30cm,
  - 1x Öffnung 25/30cm,
- Maschenweite 30mm x 30mm,

 - Masche gewählt: . . . . . .

 - Tragstab gewählt: . . . . .

  eingelegt auf vorbeschriebenen Rahmen,
  nur mit Hilfmittel aber leicht revisionierbar;

- Verkehrslast: 5.0 KN/m2,
- Einzellast mit Aufstandsfläche 100mm x 100mm:
  Qk>= 2 kN,

Das Element ist in der Werkstatt vorzubereiten,
sämtliche Verbindungen geschweisst:
Kehlnaht a=4mm, umlaufend, planeben.

Material Profile: Stahl S235,
Korrossionsschutz: Feuerverzinkung,

Material Schrauben: Edelstahl V4A,
Kontaktkorrosion ist auszuschliesen,

Die Tragsicherheit und die Gebrauchstauglichkeit
für das Gitterrostsytem ist gesondert nachzuweisen
(Vorlage gültige baurechtliche Zulassung, Typenstatik
oder individuelle Statik u. a.);
o. a. geforderte Verkehrslast ist dabei zuberücksichtigen.

siehe Detail-Plan:
- ARC_5_HAH_DT_08_01_A_F,

Ort:
Technikraum EG, Technikgrube.
Menge: 1,000 St

**11.03.12 Dachaufstiegsleiter, 3-teilig**
Lieferung und Montage einer Außen- bzw.
Steigleiter gemäss geltender Vorschriften,
als Übergang vom Dach Funktionsgebäude
zum Dach Sporthalle über die Attika
zwischen beiden Baukörpern,
für Dachauf- bzw. umstieg,

Steig-Leiter 3-teilig:

Teil 1:
Leiter von OK-Dach Funktionsgebäude
bis OK-Attika:
Länge/Höhe ca. 2,40m,
Befestigung StB-Wand/Attika D= 27cm
mit WDVS D=ca. 20cm,

Teil 2:
Leiter von OK-Dach Sporthalle
bis OK-Attika: Länge/Höhe ca. 1,00m,
Befestigung an Attika-Innenseite,
Befestigung StB-Wand/Attika D= 27cm
mit allen Abdichtungsebenen, WD D=ca. 10cm,

Teil 3:
Gitterrost als Auftritt oberhalb Attikaverblechung, R10,
Tiefe: Maß zwischen beiden Leitern,
Attika-Stärke ca. 65cm
OK-Gitterrost = OK oberste Leitersprosse,
Befesitigung an beiden Leitern,

incl. 2x Haltebügel 1.0m über OK Gitterrost,
jeweils in umgekehrter U-Form von Leiter zu Leiter,
Leitern ohne Rückenschutz (H < 3.00m),
Abstand unterste Sprosse von OK-Dach:
analog Sprossenabstand.

Ausführung:
Profile, Sprossen, lichte Weite etc. gemäß DIN,
Befestigung an StB-Wand D=27cm,
WDVS und Attikaabdichung beachten,
Befestigung thermisch getrennt in VA-4,
incl. An- u. Einbindung WDVS Seite Funktionbau,
incl. An- u. Einbindung WD u. Abdichtungslagen Seite Hallengebäude,
incl. aller Befestigungsteile, Verstärkungen etc.
Korrosionsschutz Leiter: Feuerverzinkt (Außenbereich).
Montage Befestigungslaschen im Zuge
Montage WDVS u. Dachabdichtung.
Abrechnung 1 St. 3-teilige Dach-Steigleiter komplett.

siehe Detail-Plan: ARC_5_HSC_DT_
Menge: 1,000 St

#### Bauteil 11.04 GANZGLASBRÜSTUNG

**11.04.13 Ganzglasgeländer mit Handlauf, komplett**
Ganzglasgeländer mit Handlauf, komplett,
liefern und montieren, wie folgt:

PRODUKT BEZEICHNUNG:
Ganzglasgeländersystem komplett, aus Aluminium,
Verglasung nach DIN 18008-4, Kat.-B
Mit allgemeinem bauaufsichtlichen Prüfzeugnis,

Aufsatzmontage auf Deckenplatten oder Brüstungsmauern,
ohne Entwässerungsbohrungen.
Statische Berechnung / Nachweis (als Absturzsicherung)
gesondert;

Gesamt-Länge Brüstung: L= ca. 43,96 m
Brüstungshöhe ab OK-FFB: H= 1,10m,

LIEFERUMFANG SYSTEM-SET.
- Material: Aluminium, E123 = Eloxiert, Edelstahloptik
- Grundprofil B/H = 69mm / 138mm, Einzellänge bis 5,0m,
- Klemmleisten,
- Unteres Verglasungsprofil, Einzellänge bis 5,0m,
- Oberes Verglasungsprofil, Einzellänge bis 5,0m,
u. a.

Befestigung Grundprofil:
auf Konsolprofil bzw. Unterlageprofil (S235, fvz),gesondert,
Befestigung gemäß statischem Erfodernis.

MATERIAL GLAS:
VSG bestehend aus 2 x 12 mm ESG-HL
(ESG-HL 12 + 1,52 PVB + ESG-HL 12)

Die Glasdicke richtet sich nach den Holmlasten Gemäß stat. Berechnung.

GLAS-LÄNGEN:
- 17x 2,50m,
- 1x 1,46m,

GLAS-HÖHE:
bedingt durch Brüstungshöhe, Handlauf, Grundprofil
sowie Höhelage Grundprofil zu OK-FFB: H-Glas = ca. 1,17m,

HANDLAUF:
- 40/30-2mm Edelstahl, L= bis 5,0m,
- Klemmprofil 24,5-25,5mm,
- Klebeband,

Incl. aller erfoderlicher Befestigungs- und
Montagemittel. Dübel V4A.

Geforderte Holmlastannahme 2kN

Schützen mit Vlies mit Abkleben

Abrechnung:
nach lfdm Ganzglasbrüstung komplett

siehe Detail-Plan:
- ARC_5_HAH_DT_10_01,

Ort: OG - Tribüne zur Halle.

Bieterangabe:

angebotenes Ganzglasgeländersystem: . . . . . . . . . .
Menge: 44,000 lfdm

**11.04.14 Endkappen, Zulage**
Endkappen für vorbeschriebenes Ganzglasgeländer
Bereich Grundprofil, liefern und montieren, als Zulage;
Material V4A, passend zum System.
Menge: 2,000 St

**11.04.15 Konsolprofil, Zulage**
Lieferung und Montage Konsol- bzw.
Unterlageprofiles zur Befestigung vorbeschriebener
Ganzglasbrüstung an/auf StB-Decke:

Profil:
incl. Bohrung zur Befestigung Grundprofil
vorbeschriebene Ganzglasbrüstung auf StB-Decke,
Befestigung auf StB-Decke mit Ausgleich Bautoleranzen,
incl. Dübel /Anker V4A gemäß statischem Erfordernis.
Randabstand beachten!

Material Profil: Stahl S355 feuerverzinkt;

Unterkonstruktion bestehend aus Vierkantflachstahl (Richtmaß ca. 70/30 mm), jedoch zwingend dimensioniert und nachgewiesen nach statischem Erfordernis für eine Holmlastannahme von 2,0 kN am Handlauf. Der prüffähige statische Nachweis für die Gesamkonstruktion inkl. Verankerung ist vom Auftragnehmer zu erbringen und in die Einheitspreise einzukalkulieren.

siehe Detail-Plan:
- ARC_5_HSC_DT_10_01,

Ort: OG - Tribüne zur Halle.
Menge: 44,000 lfdm

#### Bauteil 11.05 STUNDENLOHNARBEITEN

*Hinweis: Hinweise*
Hinweis Stundenlohnarbeiten:
Sollten Stundenarbeiten notwendig werden, sind diese
unverzüglich der örtlichen Bauleitung anzuzeigen und
entsprechend mit Angaben der Gründe zu protokollieren
und nachzuweisen.
Nicht unverzüglich angezeigte und nicht sofort protokollierte
Stundenarbeiten können nicht abgerechnet werden.

**11.05.16 Stundensatz Monteur**
Stundenlohnarbeiten durch Monteur/-in
für Schlosser-Arbeiten,
Arbeiten, welche nicht in den Positionen erfasst sind
und gegen Nachweis zur Ausführung kommen,
der Verrechnungssatz für die jeweilige Arbeitskraft
umfasst sämtliche Aufwendungen wie Lohn- und
Gehaltskosten, Lohn und Gehaltsnebenkosten,
Zuschläge, lohngebundene und lohnabhängige Kosten,
sonstige Sozialkosten, Gemeinkosten,
Wagnis und Gewinn.
Menge: 20,000 h

## Zusätzlicher Text
Mit der Abgabe des Angebotes erkennt der Bieter die zugrunde gelegten Allgemeinen und Besonderen Vertragsbedingungen an und bestätigt mit seiner Unterschrift, dass er alle Lieferungen und Leistungen im vorstehenden Leistungsverzeichnis erfasst hat und in der Lage ist eine sach-, und fachgerechte Arbeit zu liefern und auszuführen.
